# Bauvorhaben, Ort
Leistungsbeschreibung (GAEB 90, DA81)
Währung: EUR
Auftraggeber: Name

## Zusätzlicher Text
INHALTSVERZEICHNIS

1.  Allgemeine Vorbemerkungen
  1.1.  VOB
  1.2.  Normen und Richtlinien
  1.3.  Konstruktion
  1.4.  Konstruktionspläne
  1.5.  Qualitätssicherung
  1.6.  Preisstellung

2.  Anforderungen an die Konstruktionen
  2.1.  Statische Anforderungen
  2.2.  Schlagregensicherheit und Fugendurchlässigkeit
  2.3.  Wärmeschutz
  2.4.  Feuchteschutz
  2.5.  Schallschutz
  2.6.  Brandschutz

3.  Werkstoffe
  3.1.  Aluminium
  3.2.  Stahl, Korrosionsschutz
  3.3.  Verbindungen
  3.4.  Dichtprofile
  3.5.  Dichtstoffe
  3.6.  Zusammenbau unterschiedlicher Werkstoffe
  3.7.  Bauabdichtungsfolien

4.  Oberflächenvergütung Aluminium
  4.1.  Pulverbeschichtung
  4.2.  Anodische Oxidation
  4.3.  Oberflächenvorbehandlung

5.  Einbau
  5.1.  Befestigung
  5.2.  Abdichtung zum Baukörper, Dehnstöße
  5.3.  Gerüste
  5.4.  Maße
  5.5.  Schutz der eigenen Leistung

6.  Verglasung und Paneele

7.  Produktangaben des Bieters

8.  Systemanforderungen
  8.1.  Konstruktionsgrundlagen
  8.2.  Bauphysikalische Anforderungen

9. Leistungsbeschreibung
  9.1.  Oberflächenvergütung
  9.2.  Glas- und Paneel Anforderung
  9.3.  Beschlaganforderung
  9.4.  Elementzubehör

10. Positionsbeschreibung

## Zusätzlicher Text
1.  ALLGEMEINE VORBEMERKUNGEN

1.1.  VOB

Für die Auftragsabwicklung wird die VOB, Teil C vereinbart.
Es gelten die jeweils aktuellsten Ausgaben der entsprechenden
Vorschriften.

1.2.  Normen und Richtlinien

Es gelten die für das Gewerk "Metallbauarbeiten" maßgeblichen DIN-, DIN
EN- und DIN EN ISO- Normen, sowie die Verarbeitungsrichtlinien des
Systemherstellers AKOTHERM® und dessen Zulieferfirmen. Außerdem gilt
die Gebrauchstauglichkeit von Bauprodukten des ift Rosenheim Institut
für Fenstertechnik und die Landesbauordnung des betreffenden
Bundeslandes.
Zu beachten sind die technischen Richtlinien des Glashandwerkes, des
Gemeindeunfallversicherungsverbandes und der Arbeitskreis für
Feuerschutzabschlüsse.
Allgemein gelten die aktuell anerkannten Regeln der Technik.

1.3.  Konstruktionen

Grundlage für das Angebot sind die Aluminium-Profilsysteme des
Systemherstellers AKOTHERM® gemäß der Leistungsbeschreibungen.
Soweit andere Systeme zugelassen sind, ist es dem Bieter freigestellt,
zusätzlich zu der ausgeschriebenen Konstruktion, alternative Vorschläge
in Form eines Nebenangebotes auszuarbeiten.
Dabei ist die Gleichwertigkeit zu dem Referenzsystem im Angebot
schriftlich bei folgenden Merkmalen nachzuweisen:
Anforderung in Form und Gestalt, Konstruktionstiefe, Ansichtsbreiten,
Wandstärken der Profile, Wärmdurchgang, Schlagregendichtigkeit,
Fugendurchlässigkeit und Schallschutz.
Isolierprofile sind fertig verbunden direkt vom Systemlieferanten zu
beziehen. Aus Gründen der Gewährleistung werden wärmegedämmte
Aluminium-Konstruktionen, die vom Verarbeiter im Eigenverbund
hergestellt werden, nicht zugelassen.

1.4.  Konstruktionspläne

Die beigefügten Zeichnungen/ Pläne dienen als objektbezogene Vorgabe
für die Ausführung der Konstruktion und zur Angebotsbearbeitung. Andere
Lösungen können angenommen werden, wenn sie den Anforderungen der
Vorgaben entsprechen.
Abweichungen von den vorgeschlagenen Konstruktionen müssen durch neue
Zeichnungen dargestellt werden und dem Angebot beiliegen, damit eine
technische Bewertung erfolgen kann.
Angebote ohne Nachweis der Gleichwertigkeit haben keine Gültigkeit.
Der Bieter ist verpflichtet, die im Leistungsverzeichnis beschriebenen
Positionen auf fachliche Ausführbarkeit und Eignung für den
vorgesehenen Verwendungszweck zu überprüfen. Sinnvoll oder notwendig
erscheinende Ergänzungen oder Änderungen, sind mit einer entsprechenden
Begründung dem Angebot beizufügen. Nachforderungen aus Unkenntnis der
Sachlage, werden grundsätzlich nicht anerkannt.

1.5.  Qualitätssicherung

Der Nachweis, dass der Hersteller des angebotenen Systems ein
Qualitätssicherungssystem nach DIN EN ISO 9001 anwendet, ist durch
Vorlage eines entsprechenden Zertifikates zu erbringen.
Die Verarbeitungsvorschriften des Systemgebers sind einzuhalten.
Der Hersteller hat gemäß den Produktnormen DIN EN 13 830 (Fassaden) und
DIN EN 14351-1 (Fenster und Außentüren) eine werkseigene
Produktionskontrolle nachzuweisen, sowie die CE-Kennzeichnung am
Element vorzunehmen und diese dem AG unaufgefordert als
Leistungserklärung auszuhändigen.

1.6.  Preisstellung

Bestandteile des Angebotes sind Herstellung, Fracht, Anlieferung,
Verpackung, Kompletteinbau und Funktionsprüfung nach anerkannten
Regeln der Technik.

## Zusätzlicher Text
2.  ANFORDERUNGEN AN DIE KONSTRUKTIONEN

2.1.  Statische Anforderungen

Die Konstruktion muss alle einwirkenden Kräfte aus Wind, Windsog,
Eigenlast und Temperatur aufnehmen und an den Baukörper abgeben können.
Die Verbindungen und Befestigungen müssen so konstruiert sein, dass ein
Toleranzausgleich gegenüber dem Rohbau möglich ist.
Die Windlasten sind in Abhängigkeit von der Einbauhöhe über Grund nach
DIN EN 1991-1-4 anzunehmen.
Über zusätzliche Belastungen ist der statische Nachweis zu führen.
Belastungen treten auf durch:
a) höhere Beiwerte in den Eck- und Randbereichen
b) Gebäudehöhe
c) Windlastzone
d) Schneelastzone (bei Dachflächen)

2.1.2.  Statischer Nachweis

Der AN hat im Auftragsfalle einen statischen Nachweis der tragenden
Bauteile, der Verglasung, sowie der Verankerungen und Einleitung der
Kräfte in den Rohbau zu erstellen. Er bestätigt damit, dass bei der
Bemessung die Gebäudegeometrie, die Lage, sowie alle auftretenden
Belastungen berücksichtigt wurden.
Der AG behält sich vor die Statik durch einen Prüfstatiker prüfen zu
lassen.
Die Erstellung der prüffähigen statischen Nachweise wird nicht
gesondert vergütet.
Die Kosten für die Prüfung durch den Prüfingenieur trägt der AG.

2.2.  Schlagregendichtheit und Luftdurchlässigkeit

Die Schlagregendichtheit und Luftdurchlässigkeit muss mindestens in der
Klassifizierung nach DIN EN 12207, 12208 und 12210 den Prüfzeugnissen
des Systemherstellers AKOTERM® entsprechen.

2.3.  Wärmeschutz

Für die Anforderung an den Wärmeschutz gilt die
Energieeinsparverordnung, sowie DIN 4108, "Wärmeschutz im Hochbau" in
der jeweils aktuellsten Fassung, insbesondere Teil 4.
Die geforderten U-Werte werden in den bauphysikalischen Anforderungen
angegeben und sind durch Prüfzeugnisse zu belegen.

2.4.  Feuchteschutz

Die Abdichtung der Fenster-, Tür- und Fassadenelemente zum Baukörper
ist mit Bauabdichtungsfolien bzw. gekanteten Blechprofilen einschl.
geeigneter dauerelastischer Versiegelung inkl. Vorfüller zu
angrenzenden Bauteilen herzustellen.
Bei der Wärmedämmung von Bauteilen müssen die dampfdichten Materialien
auf der warmen Seite und die dampfoffenen auf der kalten Seite
angeordnet werden. Die Bauanschlüsse sind fachgerecht zu erstellen.
Lage und Anordnung von Dampfsperren und Folien müssen den allgemeinen
anerkannten Regeln Technik entsprechen und die Vorgaben des
Systemherstellers sind einzuhalten.

2.5.  Schallschutz

Allgemein ist DIN 4109 "Schallschutz im Hochbau" ist zu beachten.
Die Schallschutzklassen werden in der VDI-Richtlinie 2719 definiert.
Die genauen Schalldämmwerte werden in den Bauphysikalischen
Anforderungen angegeben.

2.6.  Brand- / Feuerschutz

Es gilt die entsprechende Landesbauordnung, sowie eventuelle
Ergänzungen durch die örtliche Genehmigungsbehörde, einzuhalten.
Die Anforderungen an Brandschutzelemente werden im LV genau
beschrieben. Der AN muss die angebotenen Produkte durch Prüfzeugnisse
nachweisen.
Die Befestigung von Feuerschutzelementen darf nur an Bauteilen mit
mindestens gleicher Feuerwiderstandsklasse erfolgen.
Alle verwendeten Materialien müssen in Brandschutzklasse B2 nach
deutscher Norm bzw. Klasse E der europäischen Norm, ausgeführt werden.

## Zusätzlicher Text
3.  WERKSTOFFE

3.1.  Aluminium

Es sind Strangpressprofile gemäß DIN EN 12020, AL-Legierung
EN AW-6060 nach DIN EN 573-3 mit dem Werkstoffzustand T66 nach
DIN EN 755-2 zu verwenden.
Für anodisierte Aluminium-Bleche in Eloxalqualität ist die Legierung
AlMg 1, halbhart, für farbbeschichtete Aluminium-Bleche die Legierung
AlMg 1 oder
Al 99,5 in Normalqualität zu verwenden.

3.2.  Stahl, Korrosionsschutz

Alle Stahlteile, die nach dem Einbau nicht mehr zugänglich sind, sind
zu verzinken. Alle anderen benötigen mindestens einen einfachen
Korrosionsschutz. Der Korrosionsschutz muss mit Zinkauflagen gemäß DIN
EN ISO 14713 ausgeführt sein.
Stahlteile mit Wanddicken über 4 mm sind feuerverzinkt mit einer
Mindestschichtdicke von 60 µ auszuführen.

3.3.  Verbindungen

Verbindungselemente wie Schrauben, Bolzen oder Nieten sind in
Verbindung mit Aluminium mit speziellen Legierungen auszuführen bzw.
vor Korrosion geschützt sein. Bei ständiger Feuchtebelastung und in
statisch stark beanspruchten Bereichen ist Edelstahl A4 auszuführen.

3.4.  Dichtprofile

Nichtzellige Elastomer-Dichtprofile (EPDM) müssen DIN 7863 entsprechen.
Für andere Werkstoffe ist die Eignung nachzuweisen.
Die Dichtprofile müssen mit den angrenzenden Stoffen nach
DIN 52452 verträglich, alterungsbeständig und - soweit sie direkten
Witterungseinflüssen ausgesetzt sind - gegen diese beständig sein.
Dichtprofile müssen nichthärtend sein und ihre elastischen
Eigenschaften (insbesondere Rückstellkräfte) im vorkommenden
Temperaturbereich beibehalten.

3.5.  Dichtstoffe

Dichtstoffe müssen in ihren Eigenschaften dem Verwendungszweck
entsprechen. Dichtstoffe müssen nach DIN / EN mit angrenzenden Stoffen
verträglich sein und - soweit sie direkten Witterungseinflüssen
ausgesetzt sind - gegen diese alterungsbeständig sein. Für Dichtstoffe
im Verglasungsbereich gilt DIN 18545, zur Abdichtung der
Baukörperanschlussfuge gilt DIN 18540 sowie das IVD-Merkblatt Nr. 9 des
Industrieverbands Dichtstoffe.

3.6.  Zusammenbau unterschiedlicher Werkstoffe

Beim Zusammenbau unterschiedlicher Werkstoffe muss gewährleistet sein,
dass keine Bimetallkorrosion oder andere negative Beeinflussung
entstehen kann. Ggf. sind Zwischenlagen aus Kunststofffolie oder
Ähnlichem vorzusehen.

3.7.  Bauabdichtungsfolien

Bauabdichtungsfolien müssen in ihrer Eigenschaft dem Verwendungszweck
und DIN / EN entsprechen. Sie dürfen keine aggressiven Bestandteile
beinhalten und müssen mit angrenzenden Baustoffen (auch mit Anstrichen)
verträglich sein. Dichtfolien müssen alterungsbeständig und, soweit sie
direkten Witterungseinflüssen ausgesetzt sind, gegen diese beständig
sein.

## Zusätzlicher Text
4.  OBERFLÄCHENVERGÜTUNG ALUMINIUM

4.1.  Pulverbeschichtung

Um besten Korrosionsschutz und Oberflächenbeschaffenheit zu
gewährleisten, muss der Beschichtungsbetrieb die Zulassung zum
Premiumbeschichter der GSB International e.V. besitzen oder
nachweislich nach den dort festgelegten Regeln beschichten.
Die Profilbeschichtung ist mit einer hochwetterfesten
Pulverbeschichtung auszuführen und muss eine Mindestschichtdicke von 60
µ haben.
Das Schneiden, Bohren und Fräsen mit sachgemäßen Einrichtungen darf
kein Abplatzen des Lackfilms an den Schnittkanten verursachen.

4.2.  Anodische Oxidation

Die anodische Oxidation der Aluminiumprofile bzw. -bleche ist gemäß DIN
17611 durchzuführen. Auf eine gute Nachverdichtung wird besonders
hingewiesen.
Die anodische Oxidation hat in besonderen Einsatzbereichen
(Schwimmbäder etc.), wenn möglich nach der spanabhebenden Bearbeitung
der Profile zu erfolgen und es dürfen auf den Sichtflächen keine
Ziehrillen oder Kratzer sichtbar werden.
Die Mindestschichtdicke muss mindestens 20 µ betragen.
Farbschwankungen sind durch vertragliche Fixierung einer
Hell-/Dunkelgrenze abzugrenzen. Diese ist vorab zu bemustern und wird
nicht gesondert vergütet.

4.3.  Oberflächenvorbehandlung

Bei der Pulverbeschichtung wird die Vorbehandlung mehrstufig und
chromfrei nach DIN 50 949 ausgeführt.
Die Wahl einer Vorbehandlung richtet sich nach dem Standort des
Objektes. Im gefährdeten Bereich muss durch Voranodisation die
Filiformkorrosion vermieden werden. In Küstenbereichen bis ca. 30 km
landeinwärts, in Schwimmbädern und Solebädern, Laugenbelastungszonen
sowie in belasteter Industrieumgebung ist mit einer Filiformkorrosion
der Aluminium-Oberflächen zu rechnen.

## Zusätzlicher Text
5.  EINBAU

5.1.  Befestigung

Zur Befestigung der Elemente am Baukörper sind Ankerteile aus
Aluminium, Edelstahl oder aus feuerverzinkten Stahlteilen vorzusehen.
Der maximale Abstand der Befestigungsmittel darf bei Fenstern einen
Abstand 800 mm nicht überschreiten.
Zur Befestigung des Ankers und der Elemente am Baukörper sind
zugelassene Dübel zu verwenden. Ein Anschießen ist nicht zulässig.
Alle erforderlichen Stemm-, Vergieß- und Bohrarbeiten, die mit dem
Einbau direkt in Verbindung stehen, sind im Preis einzukalkulieren.
Zusätzlich sind alle Verbindungsstellen zwischen Stahl und Aluminium
durch Unterlegung von Kunststoff- oder EPDM-Streifen vollflächig
voneinander zu trennen.
Zur Verbindung zwischen Stahl und Aluminium sind grundsätzlich
Edelstahlschrauben zu verwenden. Der Bieter hat die Befestigung und
Herstellung der Elemente so auszuführen, dass Temperaturdehnungen
geräuschlos aufgenommen werden.

5.2.  Abdichtung zum Baukörper, Dehnstöße

Der Anschluss an den Baukörper ist nach dem aktuellen Stand der Technik
vorzunehmen. Die Anschlüsse zum Baukörper müssen den bauphysikalischen
Anforderungen gerecht werden, d.h. Anforderungen aus Wärmeschutz,
Feuchteschutz, Schallschutz und Fugenbewegungen sind zu beachten.
PVC-Profile dürfen nicht mit bitumenhaltigen Stoffen in Verbindung
kommen.
Bei der Abdichtung von Anschlussfugen mit elastischen Dichtstoffen sind
die DIN 18 540, die Vorschriften der Hersteller zu beachten.
Abdichtungen der Fenster und Fensterelemente zum Baukörper mit
Bauabdichtungsfolien sind gemäß den Bauvorschriften auszuführen. Wird
die Bauabdichtungsfolie verklebt, so müssen die Klebeflächen frei von
Verunreinigungen und Fremdstoffen sein. Die Angaben des Herstellers
sind zu beachten.
Allgemein muss bei der Festlegung der Fugenbreite die zulässige
Gesamtverformung beachtet werden.

5.3.  Gerüste

Gerüste bis 2 m Standhöhe sind in die Einheitspreise mit
einzukalkulieren. Ab einer Standhöhe von 2m werden die Gerüste bauseits
gestellt. Die Höhe der Arbeitslagen und der Abstand zwischen Gerüst und
dem Baukörper sind mit der Bauleitung, mit zeitlichem Vorlauf, vor
Beginn der Arbeiten zu klären. Erforderliche Umbauarbeiten an Gerüsten
werden ausschließlich bauseits vorgenommen.

5.4.  Maße

Sämtliche Maße sind eigenverantwortlich durch den AN am Bau zu
überprüfen, Abweichung von Maßen außerhalb der DIN 18 202 "Toleranzen
im Hochbau - Bauwerke" sind vor Ausführung der Bauleitung mitzuteilen.

5.5.  Schutz der eigenen Leistung

Alle Sichtflächen sind während der gesamten Bauzeit sach- und
fachgerecht vor Beschädigungen zu schützen. Die Schutzmaßnahmen sind
mit der Bauleitung abzustimmen.
Beschädigungen jeglicher Art sind der Bauleitung vor der Erstreinigung
anzumelden.
Sämtliche Leistungen und Baustelleneinrichtungen sind des Weiteren vor
Diebstahl zu schützen.
Weiterhin hat der AN dafür Sorge zu tragen, dass durch seine Leistungen
nicht andere Gewerke beschädigt, behindert oder anderweitig in
Mitleidenschaft gezogen werden.
Vor der Abnahme ist eine Erst-Reinigung der Leistung vorzunehmen.

## Zusätzlicher Text
6.  VERGLASUNG UND PANEELE

Die Verglasung erfolgt, wenn nicht anders in Position deklariert,
allseitig im Falz zwischen inneren und äußeren EPDM Dichtprofilen.
Bevorzugt anzuwenden sind, entsprechend den technischen Gegebenheiten
des Verglasungssystems, folgende Ausführungen:
- Umlaufende, nur in Feldmitte oben stumpf gestoßene Dichtprofile
- Auf Maß vorgefertigte vulkanisierte Dichtungsrahmen.
In allen anderen Fällen durch maßgenaue zugeschnittene und
zugspannungsfrei eingebaute gerade Längen, mit besonderen Vorkehrungen
zur Abdichtung der Ecken durch Verkleben der Stöße oder durch
zusätzliche Hinterlegung mit Dichtstoffen.
Die Wahl des Fabrikats bleibt dem Bieter freigestellt und ist
nachfolgend verbindlich anzugeben. Glasdicken sind mit den Lastannahmen
von DIN 1055 unter Einhaltung der für die betreffende Glasart
zulässigen Spannungen entsprechend den einschlägigen Rechenregeln zu
ermitteln. Für Schrägverglasungen speziell gilt die Technische
Richtlinie Nr. 19 "Überkopf-Verglasungen" des Instituts des
Glaserhandwerks für Verglasungstechnik und Fensterbau, Hadamar.
Für die Verglasung gelten:
- die einschlägigen Normen
- die Richtlinien und Empfehlungen der Fachverbände
- die Verarbeitungsvorschriften bzw. -Richtlinien von Glashersteller
und
  Aluminium-System-Hersteller.
Im Hinblick auf die Garantieleistungen wird auf die Beachtung der
beiden letztgenannten Unterlagen hingewiesen.
Besondere Hinweise:
Wenn nicht anders vereinbart, gelten folgende technische Angaben als
zusätzlich bindend zu erfüllende Anforderungen:

1.) Türverglasungen bis zu einer Höhe von 2 m, von der Standfläche
gemessen, müssen aus Sicherheitsglas bestehen. Bei Isolierglas sind
beide Scheiben mit Sicherheitsglas auszuführen.
Sicherheitsglas ist Einscheiben-Sicherheitsglas (ESG) oder
Verbundsicherheitsglas (VSG) gemäß DIN 18361 "Verglasungsarbeiten",
Abschnitt 2.3.6.3.

2.) Bei bodentiefen Festverglasungen müssen bis zu einer Höhe von 2 m,
unabhängig von evtl. Riegelteilungen, ebenfalls ausnahmslos mit einem
Sicherheitsglas versehen werden, sofern sie sich im Verkehrsbereich
befinden. Dies gilt für die Glasauswahl der Angriffsseite, von der ein
Zugang möglich ist. Ist wie bei Türverglasungen eine beidseitige
Angriffsseite gegeben, sind bei Isolierglas beide Seiten mit
Sicherheitsglas auszuführen.

3.) Überkopf- Verglasungen bzw. hochliegende Schrägverglasungen, die
mehr als 10° gegen die Vertikale geneigt sind, müssen mindestens die
unten liegenden Gläser ausreichend scherbenbindend sein (VSG). Bei
Dachverglasungen ist außen eine ESG-Scheibe vorzusehen.

4.) Für Absturz-Verglasungen, die einen Höhenunterschied von mehr als
1 m sichern, sind mit einer absturzsichernden Verglasung entsprechend
den "Technische Regeln für die Verwendung von absturzsichernden
Verglasungen (TRAV)" bzw. DIN 18008 zu versehen. Die Festlegung, bis
zu welcher Höhe von der Standfläche aus, eine absturzsichere Verglasung
benötigt wird, ist der entsprechenden Bauordnung des zuständigen
Bundeslandes zu entnehmen.

5.) Die Glasstärke der jeweiligen Scheiben ist entsprechend der
Forderung z.B. DIN 18008 bzw. der zu erwartenden Belastung zu
dimensionieren. Sollten die, den Positionen zugewiesenen Füllungstypen
(Gläser), im Widerspruch zu den o.g. Punkten stehen, so ist dies in
Rücksprache mit dem Planer zu klären. Ist diese Klärung des
Sachverhaltes nicht möglich so ist in Form einer schriftlichen
Mitteilung der Sachverhalt zu schildern und auf den Widerspruch
hinzuweisen.

Erläuterung der verwendeten Abkürzungen:
VSG: Verbund-Sicherheitsglas
ESG: Einscheiben-Sicherheitsglas
SPG: Spiegelgas (Float-Glas)
TVG: Teilvorgespanntes Glas
MIG: Mehrscheiben-Isolierverglasung
SZR: Scheibenzwischenraum
PVG: Polyvinyl-Butyral-Folie
TRAV: Technische Regeln für die Verwendung von absturzsicherer
Verglasung

Der Auftraggeber behält sich vor die Glasarten nach Bemusterung zu
ändern bzw. festzulegen.

## Zusätzlicher Text
7.  PRODUKTANGABEN DES BIETERS

Die beschriebenen Elemente eines Gebäudes sind einer erhöhten
Beanspruchung durch Wind und Regen ausgesetzt. Je größer diese
Beanspruch ist, desto größer muss die Widerstandsfähigkeit gegen
Windlasten, Schlagregen und Zugluft sein.
Wenn in der Leistungsbeschreibung ein Produkt mit dem Zusatz "oder
gleichwertig" vorgegeben ist, besteht die Möglichkeit, ein
gleichwertiges Produkt anzubieten. Die Gleichwertigkeit ist vom Bieter
nachzuweisen (durch Produktdatenblätter oder technische Beschreibungen
des Herstellers).

Für den Vergleich und die Wertung, sind die unten aufgeführten Angaben
vom Bieter entsprechend auszufüllen:

Ausgeschriebene Systeme:

Hochwärmegedämmte Türen:
(Präzisionsprofile: Stärke=StPW, Bautiefe, Systemphysik)

Ausgeschriebenes System:  AT 740 SI
Blendrahmen, Sprossen, Kämpfer 75 mm / StPW= 2 mm
Flügelrahmen (Fenster)  75 mm / StPW= 2 mm
Geprüfter Elementschalldämmwert Rw = 40 dB
Schlagregendichtigkeit n. EN 12208 bis Klasse 8A
Fugendurchlässigkeit n. EN 12207 Klasse 4
Wärmedurchgang n. EN 12412-2 Uf = bis 1,3 W/(m²K)
CE-Kennzeichnung n. EN 14351-1 kann durchgeführt werden
Einbruchhemmung n. DIN EN 1627-30: bis RC3

Angebotene Systeme:

Hochwärmegedämmte Türen:
(Präzisionsprofile: Stärke=StPW, Bautiefe, Systemphysik)

System:  ...........
Blendrahmen, Sprossen, Kämpfer ..... mm / StPW= ... mm
Flügelrahmen (Türen)  ..... mm / StPW= ... mm
Geprüfter Elementschalldämmwert Rw =..... dB
Schlagregendichtigkeit n. EN 12208 .............
Fugendurchlässigkeit n. EN 12207  .............
Wärmedurchgang n. EN 12412-2 Uf = bis..... W/(m²K)
CE-Kennzeichnung n. EN 14351-1 .............
Einbruchhemmung n. DIN EN 1627-30: .............

## Zusätzlicher Text
8.  SYSTEMANFORDERUNGEN

8.1.  Konstruktionsgrundlagen

Hochwärmegedämmte Türen aus dem Profilsystem:
AKOTHERM® AT 740 SI als thermisch getrenntes Aluminium
3-Kammer-Profilsystem nach DIN EN ISO 12412-2 mit einem
Wärmedurchgangskoeffizienten Uf, = bis 1,3 W/(m²K).
Die Stärke der tragenden Profilwandungen der Innen- und Außenschale
beträgt mindestens 2 mm. Dies sorgt für eine hohe Stabilität und
ermöglicht eine sichere Befestigung der Beschlagteile. Die in Innen-
und Außenschale eingesetzten Eckwinkel sorgen für eine kraftschlüssige
Verbindung.
Die Dämmzone besteht aus zwei glasfaserverstärkten Stegen
(Polyamid PA 66 GF 25) - die zur nachträglichen Einbrennlackierung mit
200° C / 15 Min. geeignet sind - und einem formschlüssig alukaschierten
PUR/PIR Hartschaum-Dämmkern.
Bei Türen mit dunklen Oberflächen und einer Montage in Süd bzw.
Süd-West Ausrichtung sind Türflügel mit speziellen Isolierstegen
auszustatten, die den Bimetall-Effekt reduzieren. Drehtüren sind
beiderseits flächenbündig mit angepressten Anschlägen und
Glashalteleisten auszuführen.
Durch das gegebene Kammermaß ist der Einsatz aller handelsüblichen
Beschläge nachhaltig möglich, sodass eine langfristige Austauschbarkeit
gewährleistet bleibt.
Für den erhöhten Wärmeschutz sind Verglasungsdichtungen mit "Fahnen"
einzusetzen. Weiterhin sind die Verglasungsdichtungen so geformt, dass
sie nicht in Form eines breiten Randes in Erscheinung treten.
Die nachstehend angegebenen Profilabmessungen sind
Mindestanforderungen. Abweichend hiervon ist es jedoch möglich, dass
aus statischen Gründen verstärkte Profile eingesetzt werden müssen.

Profilbautiefen:
Blendrahmen, Sprossen, Kämpfer: 75 mm
Flügelrahmen (Türen):  75 mm

Profilansichtsbreiten gemäß Positionsbeschreibungen.

8.2.  Bauphysikalische Anforderungen

Lastannahmen:
Winddruck auf Außenbauteile nach DIN 1055, Teil 4
Angaben für Gebäude mit rechteckigem Grundriss
Windzone: 1, 2, 3, 4
Geländekategorie: I, II, III, IV
Gebäudehöhe h: ... m
Gebäudebreite b: ... m
Gebäudetiefe d: ... m
Höhe über NN: . m
Zusätzliche Angaben für Gebäude mit nicht rechteckigem Grundriss
Aerodynamischer
Außendruckbeiwert Cpe: .
Waagerechte Verkehrslast nach DIN 1055, Teil 3
Zusatzlasten mit: 1,0 kN/m wirkend in Brüstungshöhe

Wärmeschutz:
Rahmenprofile, Verglasung und Paneele haben folgende Forderungen gemäß
DIN V 4108-4 / neuste Fassung zu erfüllen:
Ug (Ausfachung): < 0,5 W/m²k (Paneele etc.)
Ud (Türen): < 0,98 W/m²k

Schallschutz:
Für die eingebauten Elemente wird der Schallschutz gemäß
VDI-Richtlinie 2719, mit einem Schalldämm-Maß Rw: 32 dB gefordert.

Anforderungen an Schlagregendichtigkeit, Luftdurchlässigkeit und
Widerstandsfähigkeit gegen Windlasten gemäß den Vorgaben vom
System AKOTHERM®.

## Zusätzlicher Text
9.  LEISTUNGSBESCHREIBUNG

9.1. Oberflächenvergütung

Alle sichtbaren Profile und Blechabkantungen aus Aluminium sind,
wenn nicht anders beschrieben, pulverbeschichtet im
Farbton: RAL nach Wahl (Kein Metallic oder Feinstruktur) zu liefern.
Alle Stahlbauteile (Unterkonstruktion und Befestigungsmittel)
müssen, soweit sie nicht sichtbar montiert sind, mit Korrosionsschutz
(siehe Vorbemerkungen) geliefert werden.
Beschläge sind, wenn nicht anders beschrieben, im Farbton:
Silber (E6/EV1) auszuführen.

9.2. Glas- und Paneel Anforderung

P-01:  Blechpaneel
  Innenschale:  Aluminiumblech
  d(Innen):  3 mm
  Dämmkern:  Mineralwolle
  d(Mitte):  50 mm
  Außenschale:  Aluminiumblech
  d(Außen):  3 mm
  Technische Daten:
  U-Wert Up:  0,5 W/m²K
  Einspanndicke:  56 mm
  Farbton: RAL nach Wahl (Feinstruktur)

9.3. Beschlaganforderung

Türbeschläge

BT-1  Türbeschlag für einflüglige Tür, nach innen öffnend:
  3 Stück dreiteilige Aluminium-Aufsatz-Türbänder
  Farbton: (E6/EV1) silber
  Fabrikat: Hahn Türband 60 AT
  1 Stück Mehrfach-Riegel-Fallen-Schloss mit Schwenkriegel,
  35mm Dorn, 8mm Nuss, U-Stulp 24x6 VA,
  vorgerichtet für PZ
  1 Stück Edelstahl-Türdrücker, Innen
  Fabrikat: ECO D-116 o.glw.
  1 Stück ovale Edelstahl-Zylinderrosette, Innen
  1 Stück Edelstahl-Türknauf, Außen
  Fabrikat: ECO K-160 o.glw.
  1 Stück ovale Edelstahl-Sicherheitsrosette, Außen
  1 Stück Obentürschließer ECO TS-61 B mit Gleitschiene
  und Rastfeststellung, Größe 2-5, Farbton: Silber

9.4. Elementzubehör

HINWEIS: Elementzubehör ist mit in die betreffenden Positionen
  einzurechnen!

***Hier ist das Elementzubehör zu ergänzen***

## Bauvorhaben, Straße, PLZ Ort
Datum: 09.11.18

### 10 POSITIONSBESCHREIBUNG

#### 10.1 Türelemente

**10.1 Hochwärmegedämmtes Türelement**
Aluminiumelement in der Serie AKOTHERM® AT 740 SI.
Ausführung gemäß der Leistungsbeschreibung, der
Konstruktionsbeschreibung und den technischen
Vorbemerkungen.

Rastermaß und Aufteilung nach Zeichnung
Einbauort: Anscht / Geschoss
Größe: ca.1.100 x 2.200mm, 1-teilig

a) Bestehend aus:
    - Rahmen umlaufend 72mm (1425)

b)  1 Stück 1-flüglige Eingangstüre,
  einwärtsöffnend,  DIN R
  Türflügelprofil 72 mm (1427)
  Sockelprofil 152 mm (1434)
  Schwelle 19mm (1404)
  Türfüllung in P-01 gemäß ZTV
  Beschlag wie in BT-1 beschrieben

c) Das Element schließt im unteren Bereich an den
  Rohfußboden an, Höhe Fußbodenaufbau ca. 200mm.
  Raumseitig ist die Basiskonstruktion
  für den Anschluss einer bauseits zu erbringenden
  Fußbodenkonstruktion vorzurichten.
  Dazu ist eine Unterkonstruktion mit AKOTHERM®
  KS-Basisprofilen 83150 und 83154
  entsprechend der Elementbreite, auszuführen. Die
  Sockelhöhen sind auf den Aufbau der anschließenden
  Basispunkte abzustimmen.

d) Die Montage/ Abdichtung zum Baukörper muss nach
  anerkannten Regeln der Technik erfolgen. Alle
  Anschlüsse zum Baukörper müssen den
  bauphysikalischen Anforderungen gerecht  werden,
  d.h., Anforderungen aus Wärmeschutz, Feuchteschutz,
  Schallschutz und Fugenbewegungen sind zu beachten.

Lieferung und Montage als Funktionsgeprüfte
Komplettleistung.
Menge: 1,000 Stk

USt %: 19,00
